# Muro de contención de piezas prefabricadas de hormigón. Sistema Allan Block "BREINCO"

- Propiedad del archivo: CYPE Ingenieros S.A.
- Formato: FIEBDC-3/2016
- Programa: Generador de precios de la construcción. CYPE Ingenieros, S.A.
- Fecha: 24/05/2025
- Divisa: EUR
- Costes indirectos: 3 %
- IVA: 21 %

## C Cimentaciones

### CC Contenciones

#### CCY Sistemas de muros de contención

**CCY010** m² Muro de contención de piezas prefabricadas de hormigón. Sistema Allan Block "BREINCO".
Muro de contención de tierras, de gravedad, sistema Allan Block compuesto de piezas prefabricadas de hormigón, AB Three "BREINCO", color Grey, de 46x20x30,5 cm, con una inclinación del muro de 3° y 0,8 m de altura.
Criterio de valoración económica: El precio no incluye las piezas de coronación, la zanja drenante, el material de relleno, el tubo drenante ni la cimentación.
Incluye: Replanteo. Colocación de la hilada base. Colocación de las piezas por hiladas a nivel.
Criterio de medición de proyecto: Superficie medida en proyección vertical, según documentación gráfica de Proyecto.
Criterio de medición de obra: Se medirá, en proyección vertical, la superficie realmente ejecutada según especificaciones de Proyecto.

| Código | Ud | Descripción | Rendimiento | Precio | Importe |
|---|---|---|---|---|---|
| mt47phv010aa | Ud | Pieza prefabricada de hormigón, AB Three "BREINCO", color Grey, de 46x20x30,5 cm, para formación de muro de contención de tierras, con una inclinación del muro de 3° y un consumo aproximado de 11,7 piezas/m², según UNE-EN 771-3. (material) | 11.817 | 4.38 | 51.758 |
| mo041 | h | Oficial 1ª construcción de obra civil. (mano de obra) | 0.8 | 23.1 | 18.480 |
| mo087 | h | Ayudante construcción de obra civil. (mano de obra) | 0.8 | 21.94 | 17.552 |
| % | % | Costes directos complementarios | 2 % | 87.790 | 1.756 |
|  |  | Costes directos |  |  | 89.546 |

Residuos:
- colocación: mt47phv010aa; factor de residuo 0.0105

## Recursos

**mt47phv010aa** Ud Pieza prefabricada de hormigón
Datos técnicos: Coste energético 20.814 MJ; Emisión de CO2 2.712 kg; Código LER 17 01 01; Masa del elemento 34 kg; Volumen 0.022667 m3
Residuos:
- embalaje: re170201 Madera. (componente de residuo); rendimiento 0.017 kg; Código LER 17 02 01; Masa del elemento 1 kg; Volumen 0.000909 m3
- embalaje: re170203 Plástico. (componente de residuo); rendimiento 0.005 kg; Código LER 17 02 03; Masa del elemento 1 kg; Volumen 0.001667 m3
