# Coronación de muro de contención de tierras. Sistema Allan Block "BREINCO"

- Propiedad del archivo: CYPE INGENIEROS, S.A.
- Formato: FIEBDC-3/2002
- Divisa: EUR
- Costes indirectos: 3.00 %
- IVA: 21.00 %

## U Urbanización interior de la parcela

### UN Contenciones

#### UNY Sistemas de muros de contención

**UNY015** m Coronación de muro de contención de tierras. Sistema Allan Block "BREINCO".
Coronación de muro de contención de tierras, sistema Allan Block "BREINCO", con piezas prefabricadas de hormigón, AB caps "BREINCO", color beige, de 22x10x30,5 cm, con tratamiento superficial Air Clean® con propiedades fotocatalíticas y efecto descontaminante, biocida, autolimpiante y reductor de emisiones de NOx. COLOCACIÓN: con masilla elástica monocomponente a base de poliuretano.
Incluye: Replanteo. Colocación de las piezas.
Criterio de medición de proyecto: Longitud medida a ejes, según documentación gráfica de Proyecto.
Criterio de medición de obra: Se medirá, a eje de muro, la longitud realmente ejecutada según especificaciones de Proyecto.

| Código | Ud | Descripción | Rendimiento | Precio | Importe |
|---|---|---|---|---|---|
| mt07phv020t | Ud | Pieza prefabricada de hormigón, AB caps "BREINCO", color beige, de 22x10x30,5 cm, con tratamiento superficial Air Clean® con propiedades fotocatalíticas y efecto descontaminante, biocida, autolimpiante y reductor de emisiones de NOx, para coronación de muro de contención de tierras. (material) | 4.500 | 4.42 | 19.89 |
| mt15sja140a | Ud | Cartucho de masilla elástica monocomponente a base de poliuretano, de 310 cm³, de elasticidad permanente y curado rápido, color gris. (material) | 0.160 | 9.95 | 1.59 |
| mo041 | h | Oficial 1ª construcción de obra civil. (mano de obra) | 0.160 | 23.10 | 3.70 |
| mo087 | h | Ayudante construcción de obra civil. (mano de obra) | 0.160 | 21.94 | 3.51 |
| % | % | Costes directos complementarios | 2 % | 28.69 | 0.57 |
|  |  | Costes directos |  |  | 29.26 |
